# Doble cilindro CISA para puerta de baño predispuesto para pomo 40X30 Latonado

- Propiedad del archivo: CONSTRUNARIO
- Formato: FIEBDC-3/2012
- Programa: Construnario Versión 3.51
- Fecha de los precios: 17/02/2023
- Divisa: EUR

**0G325.12.0** u Doble cilindro CISA para puerta de baño predispuesto para pomo 40X30 Latonado
Precio: 26.56
Doble cilindro CISA para puerta de baño predispuesto para pomo 40X30, acabado latonado.Sin llaves. Pomo ref. 06354.68 bajo pedido. Tipo de leva: 15 mm. Características Técnicas: -Cuerpo en latón -Rotores en latón Dotación: Tornillo de fijación
