# Doble cilindro CISA para puerta de baño predispuesto para pomo 27x33, niquelado

- Propiedad del archivo: CONSTRUNARIO
- Formato: FIEBDC-3/2012
- Programa: Construnario Versión 3.51
- Fecha de los precios: 17/02/2023
- Divisa: EUR

**0G325.C8.0.12** u Doble cilindro CISA para puerta de baño predispuesto para pomo 27x33, niquelado
Precio: 22.05
Doble cilindro CISA para puerta de baño predispuesto para pomo 27x33, acabado niquelado.Sin llaves. Pomo ref. 06355.00.0.12bajo pedido. Tipo de leva: 15 mm. Características Técnicas: -Cuerpo en latón -Rotores en latón
