# Medio cilindro CISA predispuesto para pomo 30x10 Latonado

- Propiedad del archivo: CONSTRUNARIO
- Formato: FIEBDC-3/2012
- Programa: Construnario Versión 3.51
- Fecha de los precios: 17/02/2023
- Divisa: EUR

**0G359.02.0** u Medio cilindro CISA predispuesto para pomo 30x10 Latonado
Precio: 21.99
Medio cilindro CISA predispuesto para pomo 30x10, acabado latonado. Sin llaves. Pomo ref. 06354.68 bajo pedido. Tipo de leva: 15 mm. Características Técnicas: -Cuerpo en latón -Rotores en latón Dotación: Tornillo de fijación
