# Medio cilindro CISA predispuesto para pomo 43x10, niquelado

- Propiedad del archivo: CONSTRUNARIO
- Formato: FIEBDC-3/2012
- Programa: Construnario Versión 3.51
- Fecha de los precios: 17/02/2023
- Divisa: EUR

**0G359.11.0.12** u Medio cilindro CISA predispuesto para pomo 43x10, niquelado
Precio: 24.91
Medio cilindro CISA predispuesto para pomo 43x10, acabado niquelado. Sin llaves. Pomo ref. 06355.00.0.12 bajo pedido. Tipo de leva: 15 mm. Características Técnicas: -Cuerpo en latón -Rotores en latón
