# Medio Cilindro RS3 CISA leva regulable 50x10, niquelado

- Propiedad del archivo: CONSTRUNARIO
- Formato: FIEBDC-3/2012
- Programa: Construnario Versión 3.51
- Fecha de los precios: 17/02/2023
- Divisa: EUR

**0L314.04.0.12** u Medio Cilindro RS3 CISA leva regulable 50x10, niquelado
Precio: 201.12
Medio Cilindro RS3 CISA leva regulable 50x10, acabado niquelado. Características Técnicas: -Sistema patentado CISA de 13 pitones activos dispuestos en forma radial -Cuerpo y Rotores en latón (no Incluye Sistema SICUR) -pitones en acero carbonitrurado -Contrapitones antiganzúa en acero carbonitrurado -Muelles en acero inoxidable -Leva regulable en 14 posiciones -Llaves planas y reversibles en alpaca con elemento móvil patentado -Security Card (Tarjeta de seguridad) para la reproducción de las llaves, posible sólo a través de CISA. -BKP resistenten al Bumping Certificado: -Certificado ICIM EN1303 16010C62-EUROPA -GHOST - Rusia Dotación: 5 llaves ALI con cuello extralargo y Security Card Normativa: Conforme a las norma EN 1303, grado 6 durabilidad, grado 6 seguridad llave y grado D resistencia al ataque Patente de llave: EP1728944 Tipos de leva estándar: Leva de 15 mm (leva corta de 13,2mm indicar SZ al final de la referencia) Posibilidad de distintos sistemas de acceso con cilindros y/o candados a llaves iguales (igualamiento), cilindros y/o candados amaestrados (amaestramiento sencillo, amaestramiento de portal, amaestramiento con llave maestra y llaves submaestras, etc…). Consultar capitulo de suplementos
