# Cilindro RS3 SICUR CISA doble para pomo 40x55, niquelado

- Propiedad del archivo: CONSTRUNARIO
- Formato: FIEBDC-3/2012
- Programa: Construnario Versión 3.51
- Fecha de los precios: 17/02/2023
- Divisa: EUR

**0L3S2.42.0.12** u Cilindro RS3 SICUR CISA doble para pomo 40x55, niquelado
Precio: 246.68
Cilindro RS3 SICUR CISA doble para pomo 40x55, acabado niquelado. Incluye pomo ref. 06355.12. Características Técnicas: -Sistema patentado CISA de 13 pitones activos dispuestos en forma radial con llave incopiable -Rotores y cuerpo en latón con alma compuesta por 6 láminas rígidas de acero templado y 1 lámina flexible de acero inox. que recorre toda la longitud del cilindro -pitones en acero carbonitrurado -Contrapitones antiganzúa en acero carbonitrurado -Muelles en acero inoxidable -leva DIN desplazada en acero sintetizado -Llaves planas y reversibles en alpaca con elemento móvil patentado -Security Card (Tarjeta de seguridad) para la reproducción de las llaves, posible sólo a través de CISA. -BKP resistenten al Bumping Certificados: Certificado ICIM EN1303 16010C62 (Europa); Ghost (Rusia) Dotación: 5 llaves ALI con cuello extralargo y Security Card Normativa: Conforme a las norma EN 1303, grado 6 durabilidad, grado 6 seguridad llave y grado D resistencia al ataque Patente Sicur: EP1583878 ;llave: EP1728944 Tipos de leva estándar: Leva de 15 mm (leva corta de 13,2mm indicar SZ al final de la referencia) Posibilidad de distintos sistemas de acceso con cilindros y/o candados a llaves iguales (igualamiento), cilindros y/o candados amaestrados (amaestramiento sencillo, amaestramiento de portal, amaestramiento con llave maestra y llaves submaestras, etc…). Consultar capitulo de suplementos
