# Cilindro RS3 CISA retorno automático, con microinterruptor, 2 micros

- Propiedad del archivo: CONSTRUNARIO
- Formato: FIEBDC-3/2012
- Programa: Construnario Versión 3.51
- Fecha de los precios: 17/02/2023
- Divisa: EUR

**0L415.01.0.12** u Cilindro RS3 CISA retorno automático, con microinterruptor, 2 micros
Precio: 208.22
Cilindro RS3 CISA retorno automático, con dos microinterruptores de 7A y 250 V, con terminales para soldar -Retorno automático en posición de extracción de llave (0) -Anillo ref. 06021.10 Características Técnicas: -Sistema patentado CISA de 13 pitones activos dispuestos en forma radial -Rotores en latón -pitones en acero carbonitrurado -Contrapitones antiganzúa en acero carbonitrurado -Muelles en acero inoxidable -Llaves planas y reversibles en alpaca con elemento móvil patentado -Security Card (Tarjeta de seguridad) para la reproducción de las llaves, posible sólo a través de CISA. Dotación: 5 llaves ALI con cuello extralargo y Security Card Patente de llave: EP1728944 Posibilidad de distintos sistemas de acceso con cilindros y/o candados a llaves iguales (igualamiento), cilindros y/o candados amaestrados (amaestramiento sencillo, amaestramiento de portal, amaestramiento con llave maestra y llaves submaestras, etc…). Consultar capitulo de suplementos.
