# Cilindro ASTRAL TEKNO PRO CISA doble embrague, 40x60, latón lúcido

- Propiedad del archivo: CONSTRUNARIO
- Formato: FIEBDC-3/2012
- Programa: Construnario Versión 3.51
- Fecha de los precios: 17/02/2023
- Divisa: EUR

**0M3T1.25.0.66** u Cilindro ASTRAL TEKNO PRO CISA doble embrague, 40x60, latón lúcido
Precio: 107.27
Cilindro ASTRAL TEKNO PRO doble embrague, 40x60 latonado. Características Técnicas: -Sistema patentado de llave incopiable CISA -Sistema de 10 pitones con dos pitones laterales de control en acero -Sistema de protección mediante precorte en el Cuerpo del Cilindro (rotura controlada) -Cuerpo y Rotores en latón -pitones en acero cementado y Contrapitones antiganzúa en acero cementado -Muelles en bronce fosforoso y acero -leva DIN desplazada en acero sintetizado -Llaves planas y reversibles en aleación especial de latón, niqueladas -Security Card (Tarjeta de seguridad) para la reproducción de las llaves, posible sólo a través de CISA o distribuidores autorizados Dotación: 5 llaves, tornillo de fijación y Security Card Normativa: EN 1303, grado 6 durabilidad, grado 6 seguridad llave y grado C resistencia al ataque Patente: Llave EP1867810B1 y sistema BKP PCT/W02007/074163A1 Tipos de leva: ESTÁNDAR Leva de 15 mm y bajo pedido leva corta de 13,2 mm. (indicar la cart. SZ al final de la referencia) Posibilidad de distintos sistemas de acceso con cilindros y/o candados a llaves iguales (igualamiento), cilindros y/o candados amaestrados (amaestramiento sencillo, amaestramiento de portal, amaestramiento con llave maestra y llaves submaestras, etc…). Consultar capitulo de suplementos.
