# Cilindro ASTRAL TEKNO PRO CISA retorno automático, con microinterruptor 2 micros

- Propiedad del archivo: CONSTRUNARIO
- Formato: FIEBDC-3/2012
- Programa: Construnario Versión 3.51
- Fecha de los precios: 17/02/2023
- Divisa: EUR

**0M415.01.0.12** u Cilindro ASTRAL TEKNO PRO CISA retorno automático, con microinterruptor 2 micros
Precio: 121.24
Cilindro ASTRAL TEKNO PRO retorno automático, con microinterruptor 2 micros -Microinterruptor 7A, 250 V con terminales para soldar -Retorno automático en posición de extracción de llave (0) -Anillo ref. 06021.10 Características Técnicas: -Sistema patentado CISA de 10 pitones -Dos pitones laterales de control en acero -Cuerpo y Rotores en latón -pitones: en acero cementado -Contrapitones: antiganzúa en acero cementado -Muelles en bronce fosforoso y acero -leva DIN desplazada en acero sintetizado -Llaves planas y reversibles en aleación especial de latón, niqueladas -Security Card (Tarjeta de seguridad) para la reproducción de las llaves, posible sólo a través de CISA o distribuidores autorizados Dotación: 5 llaves y Security Card Patente de llave: EP1867810B1 Posibilidad de distintos sistemas de acceso con cilindros y/o candados a llaves iguales (igualamiento), cilindros y/o candados amaestrados (amaestramiento sencillo, amaestramiento de portal, amaestramiento con llave maestra y llaves submaestras, etc…). Consultar capitulo de suplementos.
