# Cilindro C3000 CISA doble para pomo 30x60, niquelado

- Propiedad del archivo: CONSTRUNARIO
- Formato: FIEBDC-3/2012
- Programa: Construnario Versión 3.51
- Fecha de los precios: 17/02/2023
- Divisa: EUR

**0N312.20.0.12** u Cilindro C3000 CISA doble para pomo 30x60, niquelado
Precio: 80.79
Cilindro C3000 CISA doble para pomo 30x60, niquelado -Pomo ref. 06355.12 (El pomo está incluido en el precio pero es necesario referenciarlo aparte y se suministrará de forma separada). Características Técnicas: -Sistema patentado CISA -Sistema de 6 pitones -Cuerpo y Rotores en latón -pitones en acero cementado -Contrapitones: antiganzúa en acero cementado con Muelles en bronce fosforoso y acero -leva DIN desplazada en acero sintetizado -Llaves en alpaca niqueladas -Security Card (Tarjeta de seguridad) para la reproducción de las llaves, posible sólo a través de CISA o distribuidores autorizados -Posibilidad de perfiles personalizados Dotación: -3 llaves -Tornillo de fijación -Security Card -Instrucciones de uso y mantenimiento Normativa: -EN 1303, grado 6 durabilidad, grado 6 seguridad llave y grado A resistencia al ataque -SKG** Patentes: -Llave: diseño 3D nº 1236248 y diseño comunitario depositado número 2669630 -BKP: PCT/W02007/074163A1 Tipos de leva: -ESTÁNDAR: Leva de 15 mm -BAJO PEDIDO: Leva corta de 13,2 mm. (indicar la cart. SZ al final de la referencia. Mismo precio) Posibilidad de distintos sistemas de acceso con cilindros y/o candados a llaves iguales (igualamiento), cilindros y/o candados amaestrados (amaestramiento sencillo, amaestramiento de portal, amaestramiento con llave maestra y llaves submaestras, etc…). Consultar capítulo de suplementos
