# Cilindro CISA C3000 para mueble, extracción de llave en vertical, niquelado

- Propiedad del archivo: CONSTRUNARIO
- Formato: FIEBDC-3/2012
- Programa: Construnario Versión 3.51
- Fecha de los precios: 17/02/2023
- Divisa: EUR

**0N410.00.0.12** u Cilindro CISA C3000 para mueble, extracción de llave en vertical, niquelado
Precio: 78.17
Cilindro CISA C3000 para mueble, extracción de llave en vertical, niquelado -Anillo ref. 06021.10 -Leva ref. 06414.20 (La leva está incluida en el precio pero es necesario referenciarla aparte y se suministrará de forma separada) Características Técnicas: -Sistema patentado CISA -Sistema de 6 pitones -Cuerpo y Rotores en latón -pitones en acero cementado -Contrapitones: antiganzúa en acero cementado con Muelles en bronce fosforoso y acero -Llaves en alpaca niqueladas -Security Card (Tarjeta de seguridad) para la reproducción de las llaves, posible sólo a través de CISA o distribuidores autorizados -Posibilidad de perfiles personalizados Dotación: -3 llaves -Security Card Patentes: -Llave: diseño 3D nº 1236248 y diseño comunitario depositado número 2669630 -BKP: PCT/W02007/074163A1
