# Medio Cilindro AP4 CISA leva regulable 40x10, niquelado

- Propiedad del archivo: CONSTRUNARIO
- Formato: FIEBDC-3/2012
- Programa: Construnario Versión 3.51
- Fecha de los precios: 17/02/2023
- Divisa: EUR

**0P314.03.0.12** u Medio Cilindro AP4 CISA leva regulable 40x10, niquelado
Precio: 97.05
Medio Cilindro AP4 CISA de llave incopiable 40x10mm, acabado niquelado. Características Técnicas: -Sistema patentado CISA de 11 pitones (6 activos, 5 pasivos) -Cuerpo y Rotores en latón -pitones en acero carbonitrurado -Contrapitones antiganzúa en acero carbonitrurado -Muelles en bronce fosforoso y acero -Leva DIN desplazada en acero sintetizado regulable en 14 posiciones -Llaves planas y reversibles, en alpaca niqueladas, con elemento móvil patentado -Security Card (Tarjeta de seguridad) para la reproducción de las llaves, posible sólo a través de CISA o CISA SOLUTION PARTNER AP4 -BKP resistenten al Bumping. Certificados: ICIM EN1303; SKG** (Holanda); Ghost (Rusia) Dotación: 5 llaves con cuello extralargo y Security Card Normativa: Conforme a la norma EN 1303, grado 6 durabilidad, grado 6 seguridad llave y grado D en resistencia al ataque Patente: -Llave: PCT/IT2013/000297-AP4 y Trademark 3D nº 1276648 -BKP: PCT/W02007/074163A1 -Contrapitones especiales: PCT/IT20167000093 Leva estándar de 15 mm (leva corta de 13,2 mm, indicar . SZ al final de la referencia) Posibilidad de distintos sistemas de acceso con cilindros y/o candados a llaves iguales (igualamiento), cilindros y/o candados amaestrados (amaestramiento sencillo, amaestramiento de portal, amaestramiento con llave maestra y llaves submaestras, etc…). Consultar capitulo de suplementos
