# Cilindro AP4 SICUR CISA doble embrague 35x45, niquelado

- Propiedad del archivo: CONSTRUNARIO
- Formato: FIEBDC-3/2012
- Programa: Construnario Versión 3.51
- Fecha de los precios: 17/02/2023
- Divisa: EUR

**0P3S1.19.0.12** u Cilindro AP4 SICUR CISA doble embrague 35x45, niquelado
Precio: 147.60
Cilindro AP4 SICUR CISA, llave incopiable consistema de doble embrague, acabado niquelado 35x45mm. Características Técnicas: -Sistema patentado CISA -Sistema de 11 pitones (6 activos, 5 pasivos) -Cuerpo en latón con alma compuesta por 4 láminas rígidas de acero templado y 1 lámina flexible de acero inoxidable que recorre toda la longitud del cilindro -Rotores en latón -pitones en acero carbonitrurado -Contrapitones antiganzúa en acero carbonitrurado -Muelles en bronce fosforoso y acero -leva DIN desplazada en acero sintetizado -Llaves planas y reversibles, en alpaca niqueladas, con elemento móvil patentado -Security Card (Tarjeta de seguridad) para la reproducción de las llaves, posible sólo a través de CISA o CISA SOLUTION PARTNER AP4 -BKP resistenten al Bumping. Certificado: -Certificado ICIM EN1303 -SKG**- Holanda -GHOST - Rusia Dotación: -5 llaves con cuello extralargo -Tornillo de fijación -Security Card -Instrucciones de uso y mantenimiento Normativa: Conforme a la norma EN 1303, grado 6 durabilidad, grado 6 seguridad llave y grado D en resistencia al ataque Patente: -SICUR: EP1583878 -Llave: PCT/IT2013/000297-AP4 y Trademark 3D nº 1276648 -BKP: PCT/W02007/074163A1 -Contrapitones especiales: PCT/IT20167000093 Tipos de leva: -ESTÁNDAR: Leva de 15 mm -BAJO PEDIDO: Leva corta de 13,2 mm (indicar la cart. SZ al final de la referencia. Mismo precio). Posibilidad de distintos sistemas de acceso con cilindros y/o candados a llaves iguales (igualamiento), cilindros y/o candados amaestrados (amaestramiento sencillo, amaestramiento de portal, amaestramiento con llave maestra y llaves submaestras, etc…). Consultar capitulo de suplementos
