# Cilindro AP4 CISA para mueble, extracción de llave en vertical, niquelado

- Propiedad del archivo: CONSTRUNARIO
- Formato: FIEBDC-3/2012
- Programa: Construnario Versión 3.51
- Fecha de los precios: 17/02/2023
- Divisa: EUR

**0P410.00.0.12** u Cilindro AP4 CISA para mueble, extracción de llave en vertical, niquelado
Precio: 105.77
Cilindro AP4 CISA para mueble, extracción de llave en vertical, acabado niquelado. -Anillo ref. 06021.10 -Leva ref. 06414.20 (La leva está incluida en el precio pero es necesario referenciarla aparte y se suministrará de forma separada) Características Técnicas:. -Sistema patentado CISA -Sistema de 11 pitones (6 activos, 5 pasivos) -Cuerpo y Rotores en latón -pitones en acero carbonitrurado -Contrapitones antiganzúa en acero carbonitrurado -Muelles en bronce fosforoso y acero -Llaves planas y reversibles, en alpaca niqueladas, con elemento móvil patentado -Security Card (Tarjeta de seguridad) para la reproducción de las llaves, posible sólo a través de CISA o CISA SOLUTION PARTNER AP4 Patente: -Llave: PCT/IT2013/000297-AP4 y Trademark 3D nº 1276648 -Contrapitones especiales: PCT/IT20167000093 Dotación: 5 llaves con cuello extralargo y Security Card Posibilidad de distintos sistemas de acceso con cilindros y/o candados a llaves iguales (igualamiento), cilindros y/o candados amaestrados (amaestramiento sencillo, amaestramiento de portal, amaestramiento con llave maestra y llaves submaestras, etc…). Consultar capitulo de suplementos.
