# Cilindro AP4 CISA retorno automático, con microinterruptor, 2 micros

- Propiedad del archivo: CONSTRUNARIO
- Formato: FIEBDC-3/2012
- Programa: Construnario Versión 3.51
- Fecha de los precios: 17/02/2023
- Divisa: EUR

**0P415.01.0.12** u Cilindro AP4 CISA retorno automático, con microinterruptor, 2 micros
Precio: 158.97
Cilindro AP4 CISA retorno automático, con dos microinterruptores, 7A, 250 V con terminales para soldar -Retorno automático en posición de extracción de llave (0) -Anillo ref. 06021.10 Características Técnicas:. -Sistema patentado CISA -Sistema de 11 pitones (6 activos, 5 pasivos) -Cuerpo y Rotores en latón -pitones en acero carbonitrurado -Contrapitones antiganzúa en acero carbonitrurado -Muelles en bronce fosforoso y acero -Llaves planas y reversibles, en alpaca niqueladas, con elemento móvil patentado -Security Card (Tarjeta de seguridad) para la reproducción de las llaves, posible sólo a través de CISA o CISA SOLUTION PARTNER AP4 Patente: -Llave: PCT/IT2013/000297-AP4 y Trademark 3D nº 1276648 -Contrapitones especiales: PCT/IT20167000093 Dotación: 5 llaves con cuello extralargo y Security Card Posibilidad de distintos sistemas de acceso con cilindros y/o candados a llaves iguales (igualamiento), cilindros y/o candados amaestrados (amaestramiento sencillo, amaestramiento de portal, amaestramiento con llave maestra y llaves submaestras, etc…). Consultar capitulo de suplementos.
