# Cilindro ASIX P8 CISA doble embrague, niquelado, 40x40

- Propiedad del archivo: CONSTRUNARIO
- Formato: FIEBDC-3/2012
- Programa: Construnario Versión 3.51
- Fecha de los precios: 17/02/2023
- Divisa: EUR

**0Q311.18.0.12** Cilindro ASIX P8 CISA doble embrague, niquelado, 40x40
Precio: 50.43
Características Técnicas: -Sistema de 8 pitones en acero (6 activos, 2 pasivos) -Cuerpo y Rotores en latón -pitones y Contrapitones en acero carbonitrurado -Muelles en bronce fosforoso y acero -leva DIN desplazada en acero sintetizado -Llaves planas y reversibles en aleación especial de latón, niqueladas Dotación: 5 llaves, tornillo de fijación y tarjeta de propiedad Normativa: EN 1303, grado 6 durabilidad, grado 6 seguridad llave y grado C resistencia al ataque Tipo de leva:15 mm y bajo pedido leva corta de 13,2 mm. (indicar la cart. SZ al final de la referencia) Patente: sistema BKP PCT/W02007/074163A1 Posibilidad de distintos sistemas de acceso con cilindros y/o candados a llaves iguales (igualamiento), cilindros y/o candados amaestrados (amaestramiento sencillo, amaestramiento de portal, amaestramiento con llave maestra y llaves submaestras, etc…). Consultar capitulo de suplementos.
