# Cilindro ASIX P8 CISA para mueble, extracción de llave en vertical, niquelado

- Propiedad del archivo: CONSTRUNARIO
- Formato: FIEBDC-3/2012
- Programa: Construnario Versión 3.51
- Fecha de los precios: 17/02/2023
- Divisa: EUR

**0Q410.00.0.12** u Cilindro ASIX P8 CISA para mueble, extracción de llave en vertical, niquelado
Precio: 82.19
Cilindro ASIX P8 para mueble, extracción de llave en vertical, niquelado. -Anillo ref. 06021.10 -Leva ref. 06414.20 (La leva está incluida en el precio pero es necesario referenciarla aparte y se suministrará de forma separada) -Sistema de 8 pitones en acero (6 activos, 2 pasivos) -Cuerpo y Rotores en latón -pitones y Contrapitones en acero carbonitrurado -Muelles en bronce fosforoso y acero -Llaves planas y reversibles en aleación especial de latón, niqueladas Dotación: 5 llaves y tarjeta de propiedad Posibilidad de distintos sistemas de acceso con cilindros y/o candados a llaves iguales (igualamiento), cilindros y/o candados amaestrados (amaestramiento sencillo, amaestramiento de portal, amaestramiento con llave maestra y llaves submaestras, etc…). Consultar capitulo de suplementos.
