# Cerradura eléctrica CISA de embutir 35mm con picaporte, sin cerradero

- Propiedad del archivo: CONSTRUNARIO
- Formato: FIEBDC-3/2012
- Programa: Construnario Versión 3.51
- Fecha de los precios: 17/02/2023
- Divisa: EUR

**1.16205.35.0** u Cerradura eléctrica CISA de embutir 35mm con picaporte, sin cerradero
Precio: 126.14
Cerradura eléctrica CISA de embutir 35mm con picaporte sin cilindro sin cerradero. -Picaporte y pitón de recarga regulables de 10,5 a 16,5 mm Características Técnicas: -Caja en acero cincado -Frente en acero inox -Picaporte niquelado -Picaporte y pitón de recarga reversibles -Tensión 12 V ca CE -Corriente absorbida 3,1 A Dotación: -Tornillos de fijación cerradura y Cilindro -Pareja de espesores en nylon ref. 06141.65 -2 embellecedores para cilindro ref. 06012.01 Certificaciones voluntarias de calidad P de ICIM según la Norma UNI EN 12209. Conforme a la norma europea EN12209, grado 3 seguridad (500 kg. resistencia carga lateral y 400 kg. resistencia carga frontal). Apta para puertas certificadas EN1627 hasta clase de resistencia WK/RC 2 Los certificados y declaraciones de prestaciones de producto pueden consultarse en la página web www.cisa.com
