# Cerradura eléctrica CISA de embutir 25mm con picaporte, sin cerradero

- Propiedad del archivo: CONSTRUNARIO
- Formato: FIEBDC-3/2012
- Programa: Construnario Versión 3.51
- Fecha de los precios: 17/02/2023
- Divisa: EUR

**1.16605.25.0** u Cerradura eléctrica CISA de embutir 25mm con picaporte, sin cerradero
Precio: 126.14
Cerradura eléctrica CISA de embutir 25mm con picaporte sin cilindro, sin cerradero. -Picaporte y pitón de recarga regulables de 10,5 a 16,5 mm Características Técnicas: -Caja en acero cincado -Frente en acero inox -Picaporte niquelado -Picaporte y pitón de recarga reversibles -Tensión 12 V ca CE -Corriente absorbida 3,1 A Certificación: -conforme a las normas EN179 y EN1125 -conforme a norma EN12209 y EN14846 Dotación: -Tornillos de fijación cerradura y Cilindro -Pareja de espesores en nylon ref. 06141.65 -2 embellecedores para cilindro ref. 06012.01
