# Cerradura eléctrica CISA de embutir Multipunto 25mm con picaporte+3 palancas Frente plano largo 2300mm

- Propiedad del archivo: CONSTRUNARIO
- Formato: FIEBDC-3/2012
- Programa: Construnario Versión 3.51
- Fecha de los precios: 17/02/2023
- Divisa: EUR

**1.16725.25.0** u Cerradura eléctrica CISA de embutir Multipunto 25mm con picaporte+3 palancas Frente plano largo 2300mm
Precio: 249.32
Cerradura eléctrica CISA de embutir Multipunto 25mm con picaporte+3 palancas Frente plano largo 2300mm -Frente plano de 24 x 3 mm en acero inox con largura de 2.300 mm. -Rasabilidad superior de 350 mm. -Rasabilidad inferior de 150 mm. -Picaporte y pitón de recarga regulables de 10.5 mm a 16.5 mm. -Tres palancas basculantes Características Técnicas: -Caja en acero cincado -Picaporte y palanca niquelados -Picaporte y pitón de recarga reversibles -Tensión 12 V ca CE -Corriente absorbida 3,1 A Dotación: -Tornillos de fijación cerradura y Cilindro -2 embellecedores para cilindro ref. 06012.01
