# Cerradura automática y motorizada CISA de embutir Multitop Matic, entrada 35mm, d.e. 85mm, frente en U

- Propiedad del archivo: CONSTRUNARIO
- Formato: FIEBDC-3/2012
- Programa: Construnario Versión 3.51
- Fecha de los precios: 17/02/2023
- Divisa: EUR

**1.1A400.35.0** u Cerradura automática y motorizada CISA de embutir Multitop Matic, entrada 35mm, d.e. 85mm, frente en U
Precio: 339.84
Cerradura CISA de embutir con cierre automático y apertura motorizada MULTITOP MATIC, entrada 40mm.Distancia entre ejes de 85mm. Sistema de picaporte y palanca. Sin cilindro. Características Técnicas: -Frente en "U" de 24 x 5 en acero inoxidable, con largura de 800mm -Picaporte central regulable de 10 mm a 16 mm. con función autoblocante. -Sensor de rearme automático regulable de 9 a 15mm -palanca central con salida horizontal -Caja estrecha (15,5mm) -Picaporte y Sensor de rearme automático reversibles -Caja cerrada en zamak -Tapa en acero cincado -Picaporte y palanca niquelados -Agujeros pasantes DIN Para instalación de manillas Dotación: -Tornillos fijación cerradura y Cilindro -2 embellecedores para cilindro ref. 06012.01 -Cable de alimentación ref. 1.07030.40.0 Bajo pedido: -Dotaciones específicas de cilindros y cerraderos adaptables a las distintas series de perfiles de aluminio -Escudos de protección ref. 06460.05.0 Conforme a la norma europea EN14846, grado 6 seguridad (1.000 kg. resistencia carga lateral y 600 kg. resistencia carga frontal). Apta para puertas certificadas EN1627.
