# Cerradura automática y motorizada CISA de embutir Multitop Matic EXIT, entrada 40mm, d.e. 92mm, frente plano, función A

- Propiedad del archivo: CONSTRUNARIO
- Formato: FIEBDC-3/2012
- Programa: Construnario Versión 3.51
- Fecha de los precios: 17/02/2023
- Divisa: EUR

**1.1P310.40.0.AS** u Cerradura automática y motorizada CISA de embutir Multitop Matic EXIT, entrada 40mm, d.e. 92mm, frente plano, función A
Precio: 379.61
Cerradura CISA de embutir con cierre automático y apertura motorizada MULTITOP MATIC EXIT, entrada 40mm.Distancia entre ejes de 92mm. Sistema de picaporte y palanca. Sin cilindro. Características Técnicas: -Frente plano de 24 x 3 en acero inoxidable, con largura de 800mm -Picaporte central regulable de 10 mm a 16 mm. con función autoblocante. -Sensor de rearme automático regulable de 9 a 15mm -palanca central con salida horizontal -Caja estrecha (15,5mm) -Picaporte y Sensor de rearme automático reversibles -Caja cerrada en zamak -Tapa en acero cincado -Picaporte y palanca niquelados -Agujeros pasantes DIN Para instalación de manillas FUNCIÓN TIPO A -Interno: -Dispositivo antipánico para abrir -Llave para cerrar con palanca -Externo: -Llave para accionar el picaporte y las palanca Dotación: -Tornillos fijación cerradura -2 embellecedores para cilindro ref. 06012.01 Certificación: -conforme a las normas EN179 y EN1125 -Conforme a la norma europea EN14846, grado 6 seguridad (1.000 kg. resistencia carga lateral y 600 kg. resistencia carga frontal). Apta para puertas certificadas EN1627. Bajo pedido: -Dotaciones específicas de cilindros y cerraderos adaptables a las distintas series de perfiles de aluminio -Escudos de protección ref. 06460.05.0
