# Electrocerradura embutir Cortafuego serie MITO PANIC, versión antipánico, picaporte invertido, mano izda, frente acero inox

- Propiedad del archivo: CONSTRUNARIO
- Formato: FIEBDC-3/2012
- Programa: Construnario Versión 3.51
- Fecha de los precios: 17/02/2023
- Divisa: EUR

**13160.65.2.20** u Electrocerradura embutir Cortafuego serie MITO PANIC, versión antipánico, picaporte invertido, mano izda, frente acero inox.
Precio: 193.65
Electrocerradura CISA de embutir Cortafuego serie MITO PANIC, versión antipánico, picaporte invertido, mano izquierda. FUNCIONAMIENTO: -Interior: con dispositivo antipánico y/o llave -Exterior: Picaporte accionado por manilla (con “falsa palanca” desactivada) Picaporte accionado eléctricamente por manilla (con “falsa palanca” activada mediante la llave) -Cuadro manilla partido Características Técnicas: -Frente en acero inoxidable -Caja y Picaporte en acero cincado -Cuadro manilla 9 mm -Distancia entre ejes 72mm -cierre de día mecánico -Tensión 12 V. cc, 800 mA -Marcado CE Para la utilización en puerta cortafuego Mano reversible. Cilindro no incluido
