# Cerradura carpintería metálica CISA Sikurexit antipánico 45mm, Frente plano, Función C

- Propiedad del archivo: CONSTRUNARIO
- Formato: FIEBDC-3/2012
- Programa: Construnario Versión 3.51
- Fecha de los precios: 17/02/2023
- Divisa: EUR

**1.43236.45.0** u Cerradura carpintería metálica CISA Sikurexit antipánico 45mm, Frente plano, Función C
Precio: 214.28
Cerradura carpintería metálica CISA Sikurexit antipánico 45mm, frente plano, función C, sin cilindro. PARA PUERTAS DE 1 Ó 2 HOJAS -Frente “plano” en acero INOX 24x3 mm Picaporte regulable de 11 a 17 mm con sistema autobloqueo -1 palanca lateral FUNCIÓN TIPO C -Interno: -Dispositivo antipánico para abrir -Llave para cerrar con palanca y habilitar/deshabilitar la manilla externa para el accionamiento del picaporte -Externo: -Llave para cerrar con palanca y habilitar/deshabilitar la manilla externa para el accionamiento del picaporte -La manilla permanece habilitada con la llave introducida, extrayendo la llave de deshabilita la manilla Características Técnicas: -Función antipánico reversible que permite una rápida evacuación en caso de emergencia aunque la cerradura esté cerrada con llave simplemente accionando la manilla o el dispositivo antipánico -Caja en acero cincado -Picaporte, piton autoblocante y palancas niquelados -Picaporte y pitón Sistema autoblocante regulables Dotación: -Tornillos de fijación cerradura y Cilindro -2 embellecedores para cilindro ref. 06012.01 -Tornillo Para desactivar el retroceso de la palanca en puerta de una hoja Bajo pedido: -Dotaciones específicas de cilindros y cerraderos adaptables a las distintas series de perfiles de aluminio -Escudo de protección ref. 06460.05.0 Mano reversible Certificación: -conforme a las normas EN179 y EN1125 -Apta para puertas certificadas EN1627 hasta resistencia clase WK/RC 4
