# Contracerradura carpintería metálica CISA Sikurexit antipánico 60mm

- Propiedad del archivo: CONSTRUNARIO
- Formato: FIEBDC-3/2012
- Programa: Construnario Versión 3.51
- Fecha de los precios: 17/02/2023
- Divisa: EUR

**1.43295.60.0** u Contracerradura carpintería metálica CISA Sikurexit antipánico 60mm
Precio: 189.81
CONTRACERRADURA PARA HOJA SECUNDARIA ADAPTABLE A CERRADURA ANTIPÁNICO. Entrada 60mm. -En la hoja principal debe estar instalada una cerradura serie 43725, 43735, 43825, 43835, 43225, 43235, 43236 -Frente en acero con tratamiento cincado de alta resistencia 24x3 mm -Enganche de las varillas regulable en 18 mm en sentido horizontal -Impulsor de la palanca regulable en 5,5 mm. -Restablecimiento del cierre de las varillas automático o manual -Espesores en nylon nº 1 de 5 mm para perfil tipo “R” y nº 2 de 3 mm para perfil tipo “PORTA” -Tornillos de fijación contracerradura FUNCIONES -Interno:(con) dispositivo antipánico -Externo:(Sin) funcionamiento Características Técnicas: -Función antipánico reversible que permite una rápida evacuación en caso de emergencia aunque la cerradura esté cerrada con llave simplemente accionando la manilla o el dispositivo antipánico -Caja en acero cincado Mano reversible Certificación: -conforme a las normas EN179 y EN1125 -Apta para puertas certificadas EN1627 hasta resistencia clase WK/RC 4
