# Cerradura carpintería metálica CISA Sikurexit 45mm, Frente en "U", Función B

- Propiedad del archivo: CONSTRUNARIO
- Formato: FIEBDC-3/2012
- Programa: Construnario Versión 3.51
- Fecha de los precios: 17/02/2023
- Divisa: EUR

**1.43835.45.0** u Cerradura carpintería metálica CISA Sikurexit 45mm, Frente en "U", Función B
Precio: 271.85
Cerradura carpintería metálica CISA Sikurexit 45mm, frente en "U", función B, sin cilindro. PARA PUERTAS DE 1 Ó 2 HOJAS -Frente ajustable “U” en acero INOX 24x5 mm con altura 2.300 mm -corte máximo superior 350 mm -corte máximo inferior 150 mm -Picaporte regulable de 11 a 17 mm con sistema autobloqueo -3 palancas laterales FUNCIÓN TIPO B -Interno: -Dispositivo antipánico para abrir -Llave para cerrar con palancas y habilitar/deshabilitar la manilla externa para el accionamiento del picaporte -Externo: -Llave para cerrar con palancas y habilitar/deshabilitar la manilla externa para el accionamiento del picaporte Características Técnicas: -Función antipánico reversible que permite una rápida evacuación en caso de emergencia aunque la cerradura esté cerrada con los Tres puntos de cierre simplemente accionando la manilla o el dispositivo antipánico -Caja en acero cincado -Picaporte, piton autoblocante y palancas niquelados -Picaporte y pitón Sistema autoblocante regulables -Conforme a la norma europea prEN15685, grado 6 seguridad (1.000 kg. resistencia carga lateral y 600 kg. resistencia carga frontal) y grado 7 con accesorio serie 06436 Dotación: -Tornillos de fijación cerradura y Cilindro -2 embellecedores para cilindro ref. 06012.01 -Tornillo Para desactivar el retroceso de la palanca en puertas de una hoja Bajo pedido: -Dotaciones específicas de cilindros y cerraderos adaptables a las distintas series de perfiles de aluminio -Escudo de protección ref. 06460.05.0 Mano reversible Certificación: -conforme a las normas EN179 y EN1125 -Conforme a la norma europea prEN15685, grado 6 seguridad (1.000 kg. resistencia carga lateral y 600 kg. resistencia carga frontal) y grado 7 con accesorio serie 06436 -Apta para puertas certificadas EN1627 hasta resistencia clase WK/RC 4
