# Cerradura carpintería metálica CISA 25mm, con picaporte

- Propiedad del archivo: CONSTRUNARIO
- Formato: FIEBDC-3/2012
- Programa: Construnario Versión 3.51
- Fecha de los precios: 17/02/2023
- Divisa: EUR

**1.44651.25.0** u Cerradura carpintería metálica CISA 25mm, con picaporte
Precio: 14.32
Cerradura carpintería metálica CISA 25mm con picaporte sin cilindro. Características Técnicas: -Caja cincada -Frente cincado. Frente en acero inoxidable con incremento de precio. -Picaporte niquelado regulable Dotación: -Tornillo fijación Cilindro -Embellecedor para cilindro ref. 06012.01 Bajo pedido: -Dotaciones específicas de cilindros y cerraderos adaptables a las distintas series de perfiles de aluminio Mano reversible
