# Cerradura carpintería metálica CISA 30mm, con picaporte+palanca

- Propiedad del archivo: CONSTRUNARIO
- Formato: FIEBDC-3/2012
- Programa: Construnario Versión 3.51
- Fecha de los precios: 17/02/2023
- Divisa: EUR

**1.44661.30.0** u Cerradura carpintería metálica CISA 30mm, con picaporte+palanca
Precio: 16.56
Cerradura carpintería metálica CISA 30mm con picaporte+palanca sin cilindro. Características Técnicas: -Caja cincada -Frente cincado. Frente en acero inoxidable con incremento de precio. -Picaporte regulable con palanca niquelados. Dotación: -cerradero metálico -Tornillo fijación Cilindro -Embellecedores para cilindro ref. 06012.01 Bajo pedido: -Dotaciones específicas de cilindros y cerraderos adaptables a las distintas series de perfiles de aluminio Mano reversible
