# Cerradura carpintería metálica CISA 30mm, con rodillo+palanca

- Propiedad del archivo: CONSTRUNARIO
- Formato: FIEBDC-3/2012
- Programa: Construnario Versión 3.51
- Fecha de los precios: 17/02/2023
- Divisa: EUR

**1.44671.30.0** u Cerradura carpintería metálica CISA 30mm, con rodillo+palanca
Precio: 16.56
Cerradura carpintería metálica CISA 30mm con rodillo+palanca deslizante sin cilindro. Características Técnicas: -Caja cincada -Frente cincado -Rodillo regulable y palanca niquelados Dotación: -cerradero metálico -Tornillo fijación Cilindro -Embellecedores para cilindro ref. 06012.01 Bajo pedido: -Dotaciones específicas de cilindros y cerraderos adaptables a las distintas series de perfiles de aluminio Mano reversible
