# Cerradura carpintería metálica CISA 30mm con picaporte+palanca sin cerradero

- Propiedad del archivo: CONSTRUNARIO
- Formato: FIEBDC-3/2012
- Programa: Construnario Versión 3.51
- Fecha de los precios: 17/02/2023
- Divisa: EUR

**1.46215.30.0** u Cerradura carpintería metálica CISA 30mm con picaporte+palanca sin cerradero
Precio: 31.29
Cerradura carpintería metálica CISA, entrada 30mm con picaporte+palanca sin cilindro sin cerradero. -Picaporte regulable de 11 a 17 mm Características Técnicas: -Caja en acero cincado -Frente en acero inox -Picaporte y palanca niquelados Dotación: -Tornillos de fijación cerradura y Cilindro -Pareja de espesores en nylon ref. 06141.65 -2 embellecedores para cilindro ref. 06012.01 Bajo pedido: -Dotaciones específicas de cilindros y cerraderos adaptables a las distintas series de perfiles de aluminio -Escudo de protección ref. 06460.00.0 Mano reversible Certificaciones voluntarias de calidad P de ICIM según la Norma UNI EN 12209. Conforme a la norma europea EN12209, grado 3 seguridad (500 kg. resistencia carga lateral y 400 kg. resistencia carga frontal). Apta para puertas certificadas EN1627 hasta clase de resistencia WK/RC 2 Los certificados y declaraciones de prestaciones de producto pueden consultarse en la página web www.cisa.com
