# Cerradura carpintería metálica CISA Multipunto 30mm rodillo+palanca, Frente en "U" 1920mm

- Propiedad del archivo: CONSTRUNARIO
- Formato: FIEBDC-3/2012
- Programa: Construnario Versión 3.51
- Fecha de los precios: 17/02/2023
- Divisa: EUR

**1.46605.30.0** u Cerradura carpintería metálica CISA Multipunto 30mm rodillo+palanca, Frente en "U" 1920mm
Precio: 150.73
Cerradura carpintería metálica CISA Multipunto 30mm con rodillo y palanca sin cilindro Frente "U" largo 1920mm. -Frente en “U” de 24 x 7 mm en acero inox con largura de 1.920 mm. -Rasabilidad inferior de 150 mm. -Rodillo regulable de 2,5 mm a 16,5 mm. -Tres palancas basculantes Características Técnicas: -Caja en acero cincado -Rodillo niquelado Dotación: -Tornillos de fijación cerradura y Cilindro -2 embellecedores para cilindro ref. 06012.01 Bajo pedido: -Dotaciones específicas de cilindros y cerraderos adaptables a las distintas series de perfiles de aluminio -Escudo de protección ref. 06460.00.0 -Cerraderos en acero inox: ref. 06461.11 y 2 unidades ref. 06459.01 Mano reversible Certificaciones voluntarias de calidad P de ICIM según la Norma prEN 15685. Conforme a la norma europea prEN15685, grado 4 seguridad (700 kg. resistencia carga lateral y 500 kg. resistencia carga frontal). Apta para puertas certificadas EN1627 hasta clase de resistencia WK/RC 3 Los certificados y declaraciones de prestaciones de producto pueden consultarse en la página web www.cisa.com
