# Cerradura carpintería metálica CISA Multipunto MULTITOP PRO 35mm picaporte+palanca, frente plano

- Propiedad del archivo: CONSTRUNARIO
- Formato: FIEBDC-3/2012
- Programa: Construnario Versión 3.51
- Fecha de los precios: 17/02/2023
- Divisa: EUR

**1.49526.35.0** u Cerradura carpintería metálica CISA Multipunto MULTITOP PRO 35mm picaporte+palanca, frente plano
Precio: 176.08
Cerradura CISA de embutir MULTITOP PRO 35mm con engranaje picaporte+3 palancas sin cilindro, frente plano. -Frente en plano de 24 x 3 mm en acero barnizado negro con altura de 2.300 mm. -Rasabilidad superior de 350 mm. -Rasabilidad inferior de 150 mm. -Picaporte con Posibilidad de anulación E intercambiabilidad con Rodillo -Picaporte regulable de 11 mm a 17 mm. -Tres palancas con salida horizontal (palancas superior/inferior con placa interna y sistema de gancho incorporado en acero templado, patente CISA depositada) Características Técnicas: -CAJA ESTRECHA (15,5mm) -dispositivo de accionamiento a través de un Sistema de engranajes que reduce el esfuerzo sobre la llave -Sistema antidesfase -Picaporte reversible y Rodillo regulable E intercambiable (patente CISA depositada) -Cajas cerradas en zamak -Tapas en acero cincado -Predispuesta para un 4º y 5º punto de cierre -Picaporte y palanca niquelados -palancas con inserto en acero templado -Agujeros pasantes DIN Para instalación de manillas Dotación: -Tornillos fijación cerradura y Cilindro -2 embellecedores para cilindro ref. 06012.01 -Terminales en nylon Para el Frente Bajo pedido: -Accesorio de rodillo "modular" ref. 06000.00.0 -Dotaciones específicas de cilindros y cerraderos adaptables a las distintas series de perfiles de aluminio -Kits de Cierres adicionales y Kits prolongadores -Perno roscado ref. 06449.05.0 para 4º y 5º punto de cierre con falleba externa -Escudos de protección ref. 06460.05.0 -Microinterruptor ref. 06195.08.0 -Disponibles versiones con frente en "U" de 24x5mm, versiones con frente de acero inoxidable y versiones con distancia entre ejes de 92mm Mano reversible. Conforme a la norma europea prEN15685, grado 6 seguridad (1.000 kg. resistencia carga lateral y 600 kg. resistencia carga frontal) y grado 7 con accesorio serie 06436. Apta para puertas certificadas EN1627 hasta clase de resistencia WK/RC 4 (grado 6), WK/RC 6 (grado 7). Los certificados y declaraciones de prestaciones de producto pueden consultarse en la página web www.cisa.com
