# Cerradura carpintería metálica CISA Multitop Matic, entrada 40mm, d.e. 92mm, frente plano

- Propiedad del archivo: CONSTRUNARIO
- Formato: FIEBDC-3/2012
- Programa: Construnario Versión 3.51
- Fecha de los precios: 17/02/2023
- Divisa: EUR

**1.4A010.40.0** u Cerradura carpintería metálica CISA Multitop Matic, entrada 40mm, d.e. 92mm, frente plano
Precio: 274.58
Cerradura CISA de embutir con cierre automático MULTITOP MATIC, entrada 40mm.Distancia entre ejes de 92mm. Sistema de 3 picaportes, una palanca y dos ganchos de alta seguridad. Sin cilindro. Sistema de apertura motorizada opcional. Características Técnicas: -Frente plano de 24 x 3 mm en acero inoxidable con altura de 2.300 mm. -Rasabilidad superior de 350 mm. -Rasabilidad inferior de 150 mm. -Picaporte central regulable de 10 mm a 16 mm. con función autoblocante. -Picaportes alto/bajo regulables de 9 a 15mm -Sensor de rearme automático regulable de 9 a 15mm -palanca central con salida horizontal y ganchos superior/inferior -Caja estrecha (15,5mm) -Picaporte y Sensor de rearme automático reversibles -Cajas cerradas en zamak -Tapas en acero cincado -Predispuesta Para un punto de cierre adicional superior -Picaporte, palanca y ganchos niquelados -Agujeros pasantes DIN Para instalación de manillas Dotación: -Tornillos fijación cerradura y Cilindro -2 embellecedores para cilindro ref. 06012.01 -Terminales en nylon Para el Frente Bajo pedido: -Dotaciones específicas de cilindros y cerraderos adaptables a las distintas series de perfiles de aluminio -Kit de cierre adicional -Escudos de protección ref. 06460.05.0 -Microinterruptor ref. 06195.08.0 Conforme a la norma europea prEN15685, grado 6 seguridad (1.000 kg. resistencia carga lateral y 600 kg. resistencia carga frontal) y grado 7 con accesorio serie 06436. Apta para puertas certificadas EN1627 hasta clase de resistencia WK/RC 4 (grado 6)
