# Cerradura carpintería metálica CISA Multitop Matic, entrada 45mm, d.e. 92mm

- Propiedad del archivo: CONSTRUNARIO
- Formato: FIEBDC-3/2012
- Programa: Construnario Versión 3.51
- Fecha de los precios: 17/02/2023
- Divisa: EUR

**1.4A310.45.0** u Cerradura carpintería metálica CISA Multitop Matic, entrada 45mm, d.e. 92mm
Precio: 84.87
Cerradura CISA de embutir con cierre automático MULTITOP MATIC, entrada 45mm.Distancia entre ejes de 92mm. Sistema de picaporte y palanca. Sin cilindro. Sistema de apertura motorizada opcional. Características Técnicas: -Frente plano de 24 x 3 mm en acero inoxidable -Picaporte central regulable de 10 mm a 16 mm. con función autoblocante. -Sensor de rearme automático regulable de 9 a 15mm -palanca central con salida horizontal -Caja estrecha (15,5mm) -Picaporte y Sensor de rearme automático reversibles -Caja cerrada en zamak -Tapa en acero cincado -Picaporte y palanca niquelados -Agujeros pasantes DIN Para instalación de manillas Dotación: -Tornillos fijación cerradura y Cilindro -2 embellecedores para cilindro ref. 06012.01 Bajo pedido: -Dotaciones específicas de cilindros y cerraderos adaptables a las distintas series de perfiles de aluminio -Escudos de protección ref. 06460.05.0 Conforme a la norma europea EN12209, grado 6 seguridad (1.000 kg. resistencia carga lateral y 600 kg. resistencia carga frontal). Apta para puertas certificadas EN1627 hasta clase de resistencia WK/RC 4 (grado 6)
