# Cerradura carpintería metálica CISA Multitop Matic EXIT, entrada 45mm, d.e. 92mm, frente U, Función A

- Propiedad del archivo: CONSTRUNARIO
- Formato: FIEBDC-3/2012
- Programa: Construnario Versión 3.51
- Fecha de los precios: 17/02/2023
- Divisa: EUR

**1.4P110.45.0.AS** u Cerradura carpintería metálica CISA Multitop Matic EXIT, entrada 45mm, d.e. 92mm, frente U, Función A
Precio: 342.87
Cerradura CISA de embutir con cierre automático MULTITOP MATIC EXIT, entrada 45mm.Distancia entre ejes de 92mm. Sistema de 3 picaportes, una palanca y dos ganchos de alta seguridad. Sin cilindro. Sistema de apertura motorizada opcional. Características Técnicas: -Frente en “U” de 24 x 5 mm en acero inoxidable con altura de 2.300 mm. -Rasabilidad superior de 350 mm. -Rasabilidad inferior de 150 mm. -Picaporte central regulable de 10 mm a 16 mm. con función autoblocante. -Picaportes alto/bajo regulables de 9 a 15mm -Sensor de rearme automático regulable de 9 a 15mm -palanca central con salida horizontal y ganchos superior/inferior -Caja estrecha (15,5mm) -Picaporte y Sensor de rearme automático reversibles -Cajas cerradas en zamak -Tapas en acero cincado -Picaporte, palanca y ganchos niquelados Agujeros pasantes DIN para instalación de manillas FUNCIÓN TIPO A -Interno: -Dispositivo antipánico para abrir -Llave para cerrar con palancas -Externo: -Llave para accionar el picaporte y las palancas Dotación: -Tornillos fijación cerradura -2 embellecedores para cilindro ref. 06012.01 Certificación: -conforme a las normas EN179 y EN1125 Bajo pedido: -Dotaciones específicas de cilindros y cerraderos adaptables a las distintas series de perfiles de aluminio -Escudos de protección ref. 06460.05.0 Conforme a la norma europea EN12209, grado 6 seguridad (1.000 kg. resistencia carga lateral y 600 kg. resistencia carga frontal) y grado 7 con accesorio serie 06436. Apta para puertas certificadas EN1627 hasta clase de resistencia WK/RC 4 (grado 6)
