# Cuerpo Central Cerradero eléctrico CISA 12Vca con antirrepetidor y sin cierre día

- Propiedad del archivo: CONSTRUNARIO
- Formato: FIEBDC-3/2012
- Programa: Construnario Versión 3.51
- Fecha de los precios: 17/02/2023
- Divisa: EUR

**15101.00.0** u Cuerpo Central Cerradero eléctrico CISA 12Vca con antirrepetidor y sin cierre día
Precio: 42.35
Cuerpo Central Cerradero eléctrico CISA 12Vca con antirrepetidor y sin cierre día. -Para cerraduras con picaporte series: 43000, 44600, 46000, 49000 Características Técnicas: -Alojamiento del picaporte regulable en 2 mm. -dispositivo antirrepetidor -Corriente absorbida 0,7 A Mano reversible
