# Cuerpo Central Cerradero eléctrico CISA 24Vca con antirrepetidor y cierre día

- Propiedad del archivo: CONSTRUNARIO
- Formato: FIEBDC-3/2012
- Programa: Construnario Versión 3.51
- Fecha de los precios: 17/02/2023
- Divisa: EUR

**15120.00.0** u Cuerpo Central Cerradero eléctrico CISA 24Vca con antirrepetidor y cierre día
Precio: 63.33
Cuerpo Central Cerradero eléctrico CISA 24Vca con antirrepetidor y cierre día. -Para cerraduras con picaporte series: 43000, 44600, 46000, 49000 Características Técnicas: -Alojamiento del picaporte regulable en 2 mm. -cierre de día -dispositivo antirrepetidor -Corriente absorbida 0,15 A Mano reversible
