# Cuerpo Central Cerradero eléctrico CISA 24Vcc sin antirrepetidor y sin cierre día,"Fail Safe"

- Propiedad del archivo: CONSTRUNARIO
- Formato: FIEBDC-3/2012
- Programa: Construnario Versión 3.51
- Fecha de los precios: 17/02/2023
- Divisa: EUR

**15150.00.0** u Cuerpo Central Cerradero eléctrico CISA 24Vcc sin antirrepetidor y sin cierre día,"Fail Safe"
Precio: 87.11
Cuerpo Central Cerradero eléctrico CISA 24Vcc sin antirrepetidor y sin cierre día. Incorpora sistema "Fail Safe" o "seguridad positiva". En caso de falta de alimentación, el cerradero permite la apertura de la puerta. -Para cerraduras con picaporte series: 43000, 44600, 46000, 49000 Características Técnicas: -Alojamiento del picaporte regulable en 2 mm. -Corriente absorbida 0,12A Mano reversible
