# Cuerpo Central Cerradero eléctrico CISA 12-24Vca/cc sin antirrepetidor y sin cierre día, con microinterruptor

- Propiedad del archivo: CONSTRUNARIO
- Formato: FIEBDC-3/2012
- Programa: Construnario Versión 3.51
- Fecha de los precios: 17/02/2023
- Divisa: EUR

**15200.00.0** u Cuerpo Central Cerradero eléctrico CISA 12-24Vca/cc sin antirrepetidor y sin cierre día, con microinterruptor
Precio: 191.62
Cuerpo Central Cerradero eléctrico CISA 12-24Vca/cc sin antirrepetidor y sin cierre día. Versión con microinterruptor Características Técnicas: -Alojamiento del picaporte regulable en 2 mm. -Corriente absorbida 0,24A@12Vcc Mano reversible
