# Cerradura eléctrica CISA REVOLUTION para puerta acorazada picaporte+4 bulones, con frente

- Propiedad del archivo: CONSTRUNARIO
- Formato: FIEBDC-3/2012
- Programa: Construnario Versión 3.51
- Fecha de los precios: 17/02/2023
- Divisa: EUR

**15535.28.0** u Cerradura eléctrica CISA REVOLUTION para puerta acorazada picaporte+4 bulones, con frente
Precio: 282.01
Cerradura eléctrica CISA REVOLUTION para puerta acorazada de picaporte con 4 bulones, con frente. -Versión eléctrica -Picaporte autoblocante y 4 bulones con distancia entre ejes de 28mm. -Tensión 12 V ca CE -Placa ref. 06224.50 -Predispuesta Para Cierres suplementarios Características Técnicas: -dispositivo de accionamiento a través de un Sistema de engranajes que reduce el esfuerzo sobre la llave -Caja, picaporte reversible y bulones en acero cincado de alta resistencia -Frente en acero cincado niquelado de alta resistencia Dotación: -Cerradero niquelado ref. 06220.02 -Cilindro no incluido Normativa: -Producto conforme a la Norma Europea ENN 12209 -Marcado CE Mano reversible
