# Cerradura Carpintería Madera CISA 60mm rodillo+palanca, frente redondo, acero inoxidable

- Propiedad del archivo: CONSTRUNARIO
- Formato: FIEBDC-3/2012
- Programa: Construnario Versión 3.51
- Fecha de los precios: 17/02/2023
- Divisa: EUR

**1.5C140.60.20** u Cerradura Carpintería Madera CISA 60mm rodillo+palanca, frente redondo, acero inoxidable
Precio: 53.91
Cerradura Carpintería Madera CISA 60mm rodillo+palanca sin cilindro, frente redondo acero inoxidable. Características técnicas: -Frente redondo y cerradero en acero inoxidable. -Caja cerrada en acero barnizado negro mate. -Rodillo regulable (de 2 a 13 mm.) en laton niquelado -Palanca en laton niquelado a 2 vueltas -Predisposición Para el montaje de Escudo de seguridad y manilla de roseta mediante Tornillos pasantes -Refuerzo antiaplastamiento Para instalación de Escudo de seguridad Mano reversible Bajo pedido: -Cilindro -Frente recto -Acabado latonado o niquelado
