# Cerradura Carpintería Madera CISA 60mm picaporte+palanca, frente redondo, acero niquelado (serie Locking Line)

- Propiedad del archivo: CONSTRUNARIO
- Formato: FIEBDC-3/2012
- Programa: Construnario Versión 3.51
- Fecha de los precios: 17/02/2023
- Divisa: EUR

**1.5C631.60.12** u Cerradura Carpintería Madera CISA 60mm picaporte+palanca, frente redondo, acero niquelado (serie Locking Line)
Precio: 24.80
Cerradura Carpintería Madera CISA 60mm LOCKING LINE de picaporte+palanca acero niquelado sin cilindro. Frente redondo. Características técnicas: -Frente redondo y cerradero en acero niquelado brillo -Caja cerrada en acero precincada -Picaporte bicónico reversible, en latón niquelado -Palanca en acero niquelada a 2 vueltas -Predisposición Para el montaje de Escudo de seguridad y manilla de roseta mediante Tornillos pasantes Mano reversible. Disponible también en entrada de 50 y 70mm.
