# Cerradura eléctrica CISA de sobreponer S. ELETTRIKA Puerta Metal, botón pulsador, cilindro fijo exterior

- Propiedad del archivo: CONSTRUNARIO
- Formato: FIEBDC-3/2012
- Programa: Construnario Versión 3.51
- Fecha de los precios: 17/02/2023
- Divisa: EUR

**1A611.00.0.DF** u Cerradura eléctrica CISA de sobreponer S. ELETTRIKA Puerta Metal, botón pulsador, cilindro fijo exterior
Precio: 132.29
Cerradura eléctrica CISA de sobreponer Serie ELETTRIKA, versión para puertas metálicas. -placa y soporte cerradero Para soldar. -Pulsador interior. Características Técnicas: -Escudo de protección en acero barnizado. -cerradero metálico con Perno basculante en inox. -Cerrojo y Gancho giratorio en aluminio extruido. -Tensión 12V ca CE y corriente absorbida 3A -Reversible y con entrada regulable de 50 a 80 mm. -Cilindro exterior de tubo de 55 mm. Dotación: -Cerradero. -hoja de instrucciones. -Tornillos de fijación. -2 espesores para cerradero. -3 llaves ref. 01070.10.1 Mano reversible. Certificaciones voluntarias de calidad P de ICIM según la Norma UNI EN 14846 Los certificados y declaraciones de prestaciones de producto pueden consultarse en la página web www.cisa.com
