# Candado CISA Arco Extra-Largo 30mm

- Propiedad del archivo: CONSTRUNARIO
- Formato: FIEBDC-3/2012
- Programa: Construnario Versión 3.51
- Fecha de los precios: 17/02/2023
- Divisa: EUR

**22011.31.0** u Candado CISA Arco Extra-Largo 30mm
Precio: 16.69
Candado CISA Arco Extra-Largo 30mm. Características técnicas: -Cuerpo monobloque en latón esmerilado -Arco en acero carbonitrurado niquelado -doble Sistema de bloqueo del Arco -protección contra la manipulación: patente CISA -placa de latón contra los ataques con ganzúa Dotación: -2 llaves Posibilidad de distintos sistemas de acceso con cilindros y/o candados a llaves iguales (igualamiento), cilindros y/o candados amaestrados (amaestramiento sencillo, amaestramiento de portal, amaestramiento con llave maestra y llaves submaestras, etc…). Consultar capitulo de suplementos.
