# Candado Marino CISA Arco Normal 50mm

- Propiedad del archivo: CONSTRUNARIO
- Formato: FIEBDC-3/2012
- Programa: Construnario Versión 3.51
- Fecha de los precios: 17/02/2023
- Divisa: EUR

**26022.50.0** u Candado Marino CISA Arco Normal 50mm
Precio: 48.70
Candado Marino CISA 50mm. Características técnicas: -Cuerpo monobloque en latón cromado -Arco en acero inox -doble Sistema de bloqueo del Arco -protección contra la manipulación: patente CISA -placa de latón cromada contra los ataques con ganzúa Dotación: 2 llaves (perfil estándar) Posibilidad de distintos sistemas de acceso con cilindros y/o candados a llaves iguales (igualamiento), cilindros y/o candados amaestrados (amaestramiento sencillo, amaestramiento de portal, amaestramiento con llave maestra y llaves submaestras, etc…). Consultar capitulo de suplementos.
