# Candado CISA Arco Normal Adaptable medio cilindro Europerfil

- Propiedad del archivo: CONSTRUNARIO
- Formato: FIEBDC-3/2012
- Programa: Construnario Versión 3.51
- Fecha de los precios: 17/02/2023
- Divisa: EUR

**26810.55.0** u Candado CISA Arco Normal Adaptable medio cilindro Europerfil
Precio: 54.73
Candado CISA Arco Normal Adaptable medio cilindro Europerfil. Características técnicas: -Cuerpo monobloque en latón esmerilado -Arco en acero especial niquelado Sistema de cierre: -mediante Medio Cilindro europerfil Bajo pedido: -Medio cilindro europerfil (30/10 mm.): C2000 0G304.02.0 C3000 0N314.02.0/0N324.02.0 ASIX 1.0E304.02.0.0000.C5 ASIX P8 1.0Q314.02.0.0000.C5 ASTRAL 1.0A314.02.0.0000.C5 ASTRAL TEKNO 1.0M314.02.0.66CL.C5 AP4 1.0P314.02.0.6600.C5 RS3 1.0L314.02.0.66CL.C5 Nota: Utilizar siempre medio cilindro Europerfil con leva desplazada. Posibilidad de distintos sistemas de acceso con cilindros y/o candados a llaves iguales (igualamiento), cilindros y/o candados amaestrados (amaestramiento sencillo, amaestramiento de portal, amaestramiento con llave maestra y llaves submaestras, etc…). Consultar capitulo de suplementos.
