# Candado TOP CISA 55mm ARCO'=45mm

- Propiedad del archivo: CONSTRUNARIO
- Formato: FIEBDC-3/2012
- Programa: Construnario Versión 3.51
- Fecha de los precios: 17/02/2023
- Divisa: EUR

**28050.56.0** u Candado TOP CISA 55mm ARCO'=45mm
Precio: 78.16
Candado TOP CISA 55mm ARCO'=45mm Características técnicas: -Cuerpo monobloque en acero carbonitrurado con Tratamiento anticorrosivo de niquelado químico -Arco en acero cementado con Tratamiento de niquelado químico -Cilindro desmontable y recifrable -placa de protección Cilindro en acero carbonitrurado con Tratamiento de niquelado químico -llave con perfil LIM Dotación: 2 llaves Bajo pedido: Cilindros de seguridad ASTRAL, ASTRAL TEKNO, AP3, RS3 Posibilidad de distintos sistemas de acceso con cilindros y/o candados a llaves iguales (igualamiento), cilindros y/o candados amaestrados (amaestramiento sencillo, amaestramiento de portal, amaestramiento con llave maestra y llaves submaestras, etc…). Consultar capitulo de suplementos.
