# Kit de brazo inferior/superior para puerta pivotante cierrapuertas Briton 2820

- Propiedad del archivo: CONSTRUNARIO
- Formato: FIEBDC-3/2012
- Programa: Construnario Versión 3.51
- Fecha de los precios: 17/02/2023
- Divisa: EUR

**2820.SAP** u Kit de brazo inferior/superior para puerta pivotante cierrapuertas Briton 2820
Precio: 84.85
Kit de brazo inferior/superior para puerta pivotante cierrapuertas Briton 2820. Reversible para ambas manos.
