# Cerradura de control de acceso electrónico Pegasys, Mifare

- Propiedad del archivo: CONSTRUNARIO
- Formato: FIEBDC-3/2012
- Programa: Construnario Versión 3.51
- Fecha de los precios: 17/02/2023
- Divisa: EUR

**3050001000** u Cerradura de control de acceso electrónico Pegasys, Mifare
Precio: 569.00
Cerradura de control de acceso electrónico Pegasys, sistema de tarjeta de proximidad de Cisa, Mifare. La manilla externa en condiciones normales está desembragada, de modo que gira, pero no acciona el mecanismno de la cerradura. Con la credencial (tarjeta de proximidad o tag) habilitada, la manilla embraga con el cuadradillo y funciona durante unos segundos. Esta manilla puede incorporar el alojamiento para el cilindro. -Lector y alojamiento de la batería integrados en la placa externa. -Tecnología de proximidad RFD ISO 14443B/Mifare ISO 14443A, compatible con la tecnología NFC. Activación automática de la cerradura, acercando la tarjeta a una distancia inferior a 2 cm -Sistema wake up Para el ahorro energético -Criptografía de datos Sistema 3DES-AES -Función histórico de las últimas 500 operaciones -Led multicolor en la placa externa, con indicación de nivel de batería y mensajes de servicio. -Baterías 3 x 1,5 V pilas alcalinas AAA. Duración aproximadamente 30.000 ciclos -Materiales placa externa/interna en acero inoxidable AISI304 -Dimensiones del cuadradillo de 8/9 mm. Compatible con cerraduras con entrada de 70, 72, 82, 85 y 92 mm -Medio cilindro de perfil europeo, oculto debajo de la protección de plástico (no incluido en el precio) -Versión IP55 Disponible Bajo pedido con incremento de precio
