# Cerradura de control de acceso electrónico marcación PIN Pegasys

- Propiedad del archivo: CONSTRUNARIO
- Formato: FIEBDC-3/2012
- Programa: Construnario Versión 3.51
- Fecha de los precios: 17/02/2023
- Divisa: EUR

**3050001600** u Cerradura de control de acceso electrónico marcación PIN Pegasys
Precio: 684.88
Cerradura de control de acceso electrónico marcación PIN Pegasys. La manilla externa está desembragada en condiciones normales , de modo que gira, pero no acciona el mecanismno de la cerradura. Cuando se activa el código PIN, la manilla embraga con el cuadradillo y funciona durante unos segundos. Esta manilla puede incorporar el alojamiento para el cilindro (opción con cilindro no incluido).
